# Fornecimento e colocação de arejador de admissão, auto-regulável, de plástico cor branco RAL 9003, modelo EA M 45 "SIBER", caudal máximo 12,5 l/s, de 400x40x30 mm. Inclusive elementos de fixação

- Propriedade do ficheiro: CYPE INGENIEROS, S.A.
- Formato: FIEBDC-3/2002
- Moeda: EUR
- Custos indirectos: 3.00 %
- IVA: 23.00 %

## I Instalações

### IV Ventilação

#### IVA Arejadores

**IVA010** Ud Fornecimento e colocação de arejador de admissão, auto-regulável, de plástico cor branco RAL 9003, modelo EA M 45 "SIBER", caudal máximo 12,5 l/s, de 400x40x30 mm. Inclusive elementos de fixação.
Fornecimento e colocação de arejador de admissão, auto-regulável, de plástico cor branco RAL 9003, modelo EA M 45 "SIBER", caudal máximo 12,5 l/s, de 400x40x30 mm. Inclusive elementos de fixação.
Inclui: Marcação. Colocação e fixação do arejador por cima da caixilharia.
Critério de medição de projecto: Número de unidades previstas, segundo documentação gráfica de Projecto.
Critério de medição de obra: Medir-se-á o número de unidades realmente executadas segundo especificações de Projecto.

| Código | Un | Descrição | Rendimento | Preço | Importância |
|---|---|---|---|---|---|
| mt20svi030ra | Ud | Arejador de admissão, auto-regulável, de plástico cor branco RAL 9003, modelo EA M 45 "SIBER", caudal máximo 12,5 l/s, de 400x40x30 mm, para colocar em posição horizontal encima da caixilharia exterior ou caixa de estore de alumínio, PVC ou madeira, sobre a que serão realizadas duas aberturas de 160x12 mm, com elementos de fixação. (material) | 1.000 | 6.50 | 6.50 |
| mo011 | h | Oficial de 1ª montador. (mão de obra) | 0.150 | 17.77 | 2.67 |
| mo080 | h | Ajudante de montador. (mão de obra) | 0.150 | 16.81 | 2.52 |
| % | % | Custos directos complementares | 2 % | 11.69 | 0.23 |
|  |  | Custos directos |  |  | 11.92 |
