# Grelha circular de plástico

- Propriedade do ficheiro: CYPE INGENIEROS, S.A.
- Formato: FIEBDC-3/2002
- Moeda: EUR
- Custos indirectos: 3.00 %
- IVA: 23.00 %

## I Instalações

### IV Ventilação

#### IVM Ventilação mecânica para habitações

**IVM024** Ud Grelha circular de plástico, com lâminas horizontais fixas, saída de ar com inclinação de 15°, modelo 0463 "SIBER", cor branca RAL 9010, com mosquiteiro, para conduta de admissão ou extracção, de 100 mm de diâmetro. Inclusive elementos de fixação.
Grelha circular de plástico, com lâminas horizontais fixas, saída de ar com inclinação de 15°, modelo 0463 "SIBER", cor branca RAL 9010, com mosquiteiro, para conduta de admissão ou extracção, de 100 mm de diâmetro. Inclusive elementos de fixação.
Inclui: Marcação. Colocação e fixação.
Critério de medição de projecto: Número de unidades previstas, segundo documentação gráfica de Projecto.
Critério de medição de obra: Medir-se-á o número de unidades realmente executadas segundo especificações de Projecto.

| Código | Un | Descrição | Rendimento | Preço | Importância |
|---|---|---|---|---|---|
| mt20svi170t | Ud | Grelha circular de plástico, com lâminas horizontais fixas, saída de ar com inclinação de 15°, modelo 0463 "SIBER", cor branca RAL 9010, com mosquiteiro, para conduta de admissão ou extracção, de 100 mm de diâmetro, com elementos de fixação. (material) | 1.000 | 2.94 | 2.94 |
| mo011 | h | Oficial de 1ª montador. (mão de obra) | 0.251 | 17.77 | 4.46 |
| mo080 | h | Ajudante de montador. (mão de obra) | 0.251 | 16.81 | 4.22 |
| % | % | Custos directos complementares | 2 % | 11.62 | 0.23 |
|  |  | Custos directos |  |  | 11.85 |
