# Grupo de ventilação higro-regulável de altura reduzida composto por ventilador centrífugo

- Propriedade do ficheiro: CYPE INGENIEROS, S.A.
- Formato: FIEBDC-3/2002
- Moeda: EUR
- Custos indirectos: 3.00 %
- IVA: 23.00 %

## I Instalações

### IV Ventilação

#### IVM Ventilação mecânica para habitações

**IVM031** Ud Grupo de ventilação higro-regulável de altura reduzida composto por ventilador centrífugo, com motor para alimentação monofásica a 230 V e 50 Hz de frequência, com protecção térmica e carcaça exterior de aço galvanizado de 437x345x174 mm, com "DIT do Instituto Eduardo Torroja nº 597/13", modelo VMC AMC HIR3V "SIBER", de potência nominal 45 W, caudal máximo 345 m³/h, com 4 bocas de entrada laterais, 3 para ligação a condutas de extracção de 80 mm de diâmetro e 1 para ligação a conduta de extracção de 125 mm de diâmetro e boca de saída lateral de 125 mm de diâmetro, com variador de velocidade remoto encastrável, modelo RLS 3V-E "SIBER". Inclusive elementos de fixação, tubo protector dos cabos e cabos.
Grupo de ventilação higro-regulável de altura reduzida composto por ventilador centrífugo, com motor para alimentação monofásica a 230 V e 50 Hz de frequência, com protecção térmica e carcaça exterior de aço galvanizado de 437x345x174 mm, com "DIT do Instituto Eduardo Torroja nº 597/13", modelo VMC AMC HIR3V "SIBER", de potência nominal 45 W, caudal máximo 345 m³/h, com 4 bocas de entrada laterais, 3 para ligação a condutas de extracção de 80 mm de diâmetro e 1 para ligação a conduta de extracção de 125 mm de diâmetro e boca de saída lateral de 125 mm de diâmetro, com variador de velocidade remoto encastrável, modelo RLS 3V-E "SIBER". Inclusive elementos de fixação, tubo protector dos cabos e cabos.
Inclui: Marcação da canalização eléctrica e elementos que compõem a instalação. Colocação e fixação do grupo. Ligação. Colocação e fixação de tubos. Colocação de cabos. Montagem e ligação do variador de velocidade remoto.
Critério de medição de projecto: Número de unidades previstas, segundo documentação gráfica de Projecto.
Critério de medição de obra: Medir-se-á o número de unidades realmente executadas segundo especificações de Projecto.

| Código | Un | Descrição | Rendimento | Preço | Importância |
|---|---|---|---|---|---|
| mt20svi330c | Ud | Grupo de ventilação higro-regulável de altura reduzida composto por ventilador centrífugo, com motor para alimentação monofásica a 230 V e 50 Hz de frequência, com protecção térmica e carcaça exterior de aço galvanizado de 437x345x174 mm, com "DIT do Instituto Eduardo Torroja nº 597/13", modelo VMC AMC HIR3V "SIBER", de potência nominal 45 W, caudal máximo 345 m³/h, com 4 bocas de entrada laterais, 3 para ligação a condutas de extracção de 80 mm de diâmetro e 1 para ligação a conduta de extracção de 125 mm de diâmetro e boca de saída lateral de 125 mm de diâmetro, com elementos de fixação. (material) | 1.000 | 230.00 | 230.00 |
| mt20svi325h | Ud | Variador de velocidade remoto encastrável, modelo RLS 3V-E "SIBER". (material) | 1.000 | 61.22 | 61.22 |
| mt35tpt010ae | m | Tubo rígido de PVC VD-M de 16 mm de diâmetro exterior e 1,3 mm de espessura. Resistência à compressão 750 N, resistência ao impacto 2 joules, temperatura de trabalho -5°C até 60°C, classificação 3321, segundo NP EN 61386-1 e NP EN 61386-21, com o preço incrementado em 20% relativamente a acessórios e peças especiais. (material) | 3.000 | 0.31 | 0.93 |
| mt35cep010aa | m | Cabo unipolar H07V-U, sendo a sua tensão atribuída de 450/750 V, reacção ao fogo classe Eca segundo NP EN 50575, com condutor unifilar de cobre classe 1 de 1,5 mm² de secção, com isolamento de PVC. Segundo NP 2356-3. (material) | 6.000 | 0.08 | 0.48 |
| mo011 | h | Oficial de 1ª montador. (mão de obra) | 0.351 | 17.77 | 6.24 |
| mo080 | h | Ajudante de montador. (mão de obra) | 0.351 | 16.81 | 5.90 |
| % | % | Custos directos complementares | 2 % | 304.77 | 6.10 |
|  |  | Custos directos |  |  | 310.87 |
