# Fornecimento e instalação no extremo exterior da conduta de admissão (boca de admissão) de caixa de extracção/admissão composta por ventilador centrífugo

- Propriedade do ficheiro: CYPE INGENIEROS, S.A.
- Formato: FIEBDC-3/2002
- Moeda: EUR
- Custos indirectos: 3.00 %
- IVA: 23.00 %

## I Instalações

### IV Ventilação

#### IVM Ventilação mecânica para habitações

**IVM034** Ud Fornecimento e instalação no extremo exterior da conduta de admissão (boca de admissão) de caixa de extracção/admissão composta por ventilador centrífugo, motor de cinco velocidades para alimentação monofásica a 230 V e 50 Hz de frequência, com protecção térmica, isolamento classe F, grau de protecção IP44, interruptor on/off e carcaça exterior de aço galvanizado a quente, série Sibercrit, modelo CA M24 N "SIBER", de potência nominal 720 W, caudal máximo 2350 m³/h, nível de pressão sonora 40 dBA, com boca de entrada lateral para ligação a conduta de extracção de 400 mm de diâmetro e boca de saída lateral em linha de 400 mm de diâmetro. Inclusive acessórios e elementos de fixação.
Fornecimento e instalação no extremo exterior da conduta de admissão (boca de admissão) de caixa de extracção/admissão composta por ventilador centrífugo, motor de cinco velocidades para alimentação monofásica a 230 V e 50 Hz de frequência, com protecção térmica, isolamento classe F, grau de protecção IP44, interruptor on/off e carcaça exterior de aço galvanizado a quente, série Sibercrit, modelo CA M24 N "SIBER", de potência nominal 720 W, caudal máximo 2350 m³/h, nível de pressão sonora 40 dBA, com boca de entrada lateral para ligação a conduta de extracção de 400 mm de diâmetro e boca de saída lateral em linha de 400 mm de diâmetro. Inclusive acessórios e elementos de fixação.
Inclui: Marcação. Colocação e fixação. Ligação e verificação do seu correcto funcionamento.
Critério de medição de projecto: Número de unidades previstas, segundo documentação gráfica de Projecto.
Critério de medição de obra: Medir-se-á o número de unidades realmente executadas segundo especificações de Projecto.

| Código | Un | Descrição | Rendimento | Preço | Importância |
|---|---|---|---|---|---|
| mt20svi490f | Ud | Caixa de extracção/admissão composta por ventilador centrífugo, motor de cinco velocidades para alimentação monofásica a 230 V e 50 Hz de frequência, com protecção térmica, isolamento classe F, grau de protecção IP44, interruptor on/off e carcaça exterior de aço galvanizado a quente, série Sibercrit, modelo CA M24 N "SIBER", de potência nominal 720 W, caudal máximo 2350 m³/h, nível de pressão sonora 40 dBA, com boca de entrada lateral para ligação a conduta de extracção de 400 mm de diâmetro e boca de saída lateral em linha de 400 mm de diâmetro, com acessórios e elementos de fixação. (material) | 1.000 | 1125.00 | 1125.00 |
| mo011 | h | Oficial de 1ª montador. (mão de obra) | 0.170 | 17.77 | 3.02 |
| mo080 | h | Ajudante de montador. (mão de obra) | 0.170 | 16.81 | 2.86 |
| % | % | Custos directos complementares | 2 % | 1130.88 | 22.62 |
|  |  | Custos directos |  |  | 1153.50 |
