# Ventilador helicocentrífugo

- Propriedade do ficheiro: CYPE INGENIEROS, S.A.
- Formato: FIEBDC-3/2002
- Moeda: EUR
- Custos indirectos: 3.00 %
- IVA: 23.00 %

## I Instalações

### IV Ventilação

#### IVM Ventilação mecânica para habitações

**IVM040** Ud Ventilador helicocentrífugo, modelo AXC 100 A "SIBER", de velocidade variável, potência máxima de 70 W, caudal máximo de 195 m³/h, de 98 mm de diâmetro e 215 mm de comprimento, nível de pressão sonora de 40 dBA, para condutas de 100 mm de diâmetro, formado por corpo e hélice de chapa de aço acabamento com tinta epóxi, caixa de bornes e motor para alimentação monofásica a 230 V e 50 Hz de frequência.
Ventilador helicocentrífugo, modelo AXC 100 A "SIBER", de velocidade variável, potência máxima de 70 W, caudal máximo de 195 m³/h, de 98 mm de diâmetro e 215 mm de comprimento, nível de pressão sonora de 40 dBA, para condutas de 100 mm de diâmetro, formado por corpo e hélice de chapa de aço acabamento com tinta epóxi, caixa de bornes e motor para alimentação monofásica a 230 V e 50 Hz de frequência.
Inclui: Marcação. Colocação. Ligação e verificação do seu correcto funcionamento.
Critério de medição de projecto: Número de unidades previstas, segundo documentação gráfica de Projecto.
Critério de medição de obra: Medir-se-á o número de unidades realmente executadas segundo especificações de Projecto.

| Código | Un | Descrição | Rendimento | Preço | Importância |
|---|---|---|---|---|---|
| mt42vei030p | Ud | Ventilador helicocentrífugo, modelo AXC 100 A "SIBER", de velocidade variável, potência máxima de 70 W, caudal máximo de 195 m³/h, de 98 mm de diâmetro e 215 mm de comprimento, nível de pressão sonora de 40 dBA, para condutas de 100 mm de diâmetro, formado por corpo e hélice de chapa de aço acabamento com tinta epóxi, caixa de bornes e motor para alimentação monofásica a 230 V e 50 Hz de frequência. (material) | 1.000 | 93.86 | 93.86 |
| mo005 | h | Oficial de 1ª instalador de ar condicionado. (mão de obra) | 0.150 | 17.77 | 2.67 |
| mo104 | h | Ajudante de instalador de ar condicionado. (mão de obra) | 0.150 | 16.79 | 2.52 |
| % | % | Custos directos complementares | 2 % | 99.05 | 1.98 |
|  |  | Custos directos |  |  | 101.03 |
