# Conduta de ventilação

- Propriedade do ficheiro: CYPE INGENIEROS, S.A.
- Formato: FIEBDC-3/2002
- Moeda: EUR
- Custos indirectos: 3.00 %
- IVA: 23.00 %

## I Instalações

### IV Ventilação

#### IVV Condutas de admissão e extracção para ventilação

**IVV298** m Conduta de ventilação, formada por tubo flexível de PVC e cabo de aço em espiral, modelo 0688/3 "SIBER", de 102 mm de diâmetro. Inclusive material auxiliar para montagem e fixação, acessórios e peças especiais.
Conduta de ventilação, formada por tubo flexível de PVC e cabo de aço em espiral, modelo 0688/3 "SIBER", de 102 mm de diâmetro. Inclusive material auxiliar para montagem e fixação, acessórios e peças especiais.
Inclui: Marcação do traçado da conduta e da localização dos elementos de fixação. Colocação de tubos, acessórios e peças especiais. Fixação do material auxiliar para montagem e fixação à obra. Montagem, ligação e verificação do seu correcto funcionamento.
Critério de medição de projecto: Comprimento medido segundo documentação gráfica de Projecto.
Critério de medição de obra: Medir-se-á o comprimento realmente executado segundo especificações de Projecto.

| Código | Un | Descrição | Rendimento | Preço | Importância |
|---|---|---|---|---|---|
| mt20fpi410d | Ud | Material auxiliar para montagem e fixação das condutas flexíveis de PVC, "SIBER", de 102 mm de diâmetro. (material) | 1.000 | 0.22 | 0.22 |
| mt20fpi010lc | m | Tubo flexível de PVC e cabo de aço em espiral, modelo 0688/3 "SIBER", de 102 mm de diâmetro, fornecido em tramos de 3 m, com o preço incrementado em 10% relativamente a acessórios e peças especiais. (material) | 1.000 | 5.63 | 5.63 |
| mo011 | h | Oficial de 1ª montador. (mão de obra) | 0.084 | 17.77 | 1.49 |
| mo080 | h | Ajudante de montador. (mão de obra) | 0.042 | 16.81 | 0.71 |
| % | % | Custos directos complementares | 2 % | 8.05 | 0.16 |
|  |  | Custos directos |  |  | 8.21 |
