# Arejador de admissão, auto-regulável, de plástico cor branco RAL 9003, modelo EA ISO 45 "SIBER", caudal máximo 12,5 l/s, de 436x36x38 mm, para ventilação híbrida

- Propriedade do ficheiro: CYPE INGENIEROS, S.A.
- Formato: FIEBDC-3/2002
- Moeda: EUR
- Custos indirectos: 3.00 %
- IVA: 23.00 %

**IVH010** Ud Arejador de admissão, auto-regulável, de plástico cor branco RAL 9003, modelo EA ISO 45 "SIBER", caudal máximo 12,5 l/s, de 436x36x38 mm, para ventilação híbrida.
Fornecimento e montagem de arejador de admissão, auto-regulável, de plástico cor branco RAL 9003, modelo EA ISO 45 "SIBER", caudal máximo 12,5 l/s, de 436x36x38 mm, isolamento acústico de 36 dBA, para colocar em posição horizontal encima da caixilharia exterior ou caixa de estore de alumínio, PVC ou madeira, sobre a que serão realizadas duas aberturas de 160x12 mm, para ventilação híbrida. Inclusive acessórios de montagem. Totalmente montado.
Inclui: Marcação. Fixação do arejador por cima da caixilharia.
Critério de medição de projecto: Número de unidades previstas, segundo documentação gráfica de Projecto.
Critério de medição de obra: Medir-se-á o número de unidades realmente executadas segundo especificações de Projecto.

| Código | Un | Descrição | Rendimento | Preço | Importância |
|---|---|---|---|---|---|
| mt20svi031ra | Ud | Arejador de admissão, auto-regulável, de plástico cor branco RAL 9003, modelo EA ISO 45 "SIBER", caudal máximo 12,5 l/s, de 436x36x38 mm, isolamento acústico de 36 dBA, para colocar em posição horizontal encima da caixilharia exterior ou caixa de estore de alumínio, PVC ou madeira, sobre a que serão realizadas duas aberturas de 160x12 mm. (material) | 1.000 | 16.00 | 16.00 |
| mo011 | h | Oficial de 1ª montador. (mão de obra) | 0.150 | 17.41 | 2.61 |
| mo080 | h | Ajudante de montador. (mão de obra) | 0.150 | 16.45 | 2.47 |
| % | % | Custos directos complementares | 2 % | 21.08 | 0.42 |
|  |  | Custos directos |  |  | 21.50 |
