# Fornecimento e instalação no extremo exterior da conduta de extracção (boca de expulsão)

- Propriedade do ficheiro: CYPE INGENIEROS, S.A.
- Formato: FIEBDC-3/2002
- Moeda: EUR
- Custos indirectos: 3.00 %
- IVA: 23.00 %

**IVH030** Ud Fornecimento e instalação no extremo exterior da conduta de extracção (boca de expulsão), em habitação unifamiliar, de extractor estático mecânico, modelo Sibervent MV2 "SIBER", de 153 mm de diâmetro e 415 mm de altura, de 250 m³/h de caudal máximo, 137 W de potência máxima com motor de alimentação monofásica (230V/50Hz) e 900 r.p.m. de velocidade máxima. Inclusive material de fixação.
Fornecimento e instalação no extremo exterior da conduta de extracção (boca de expulsão), em habitação unifamiliar, de extractor estático mecânico, modelo Sibervent MV2 "SIBER", de 153 mm de diâmetro e 415 mm de altura, de 250 m³/h de caudal máximo, 137 W de potência máxima com motor de alimentação monofásica (230V/50Hz) e 900 r.p.m. de velocidade máxima. Inclusive material de fixação.
Inclui: Marcação. Colocação e fixação. Ligação e verificação do seu correcto funcionamento.
Critério de medição de projecto: Número de unidades previstas, segundo documentação gráfica de Projecto.
Critério de medição de obra: Medir-se-á o número de unidades realmente executadas segundo especificações de Projecto.

| Código | Un | Descrição | Rendimento | Preço | Importância |
|---|---|---|---|---|---|
| mt20svi020z | Ud | Extractor estático mecânico, modelo Sibervent MV2 "SIBER", de 153 mm de diâmetro e 415 mm de altura, de 250 m³/h de caudal máximo, 137 W de potência máxima com motor de alimentação monofásica (230V/50Hz) e 900 r.p.m. de velocidade máxima. (material) | 1.000 | 681.52 | 681.52 |
| mt20sva300 | Ud | Material de fixação para condutas de ventilação. (material) | 1.000 | 2.73 | 2.73 |
| mo011 | h | Oficial de 1ª montador. (mão de obra) | 0.200 | 17.77 | 3.55 |
| mo080 | h | Ajudante de montador. (mão de obra) | 0.200 | 16.81 | 3.36 |
| % | % | Custos directos complementares | 2 % | 691.16 | 13.82 |
|  |  | Custos directos |  |  | 704.98 |
