# Fornecimento e instalação em habitação unifamiliar de dispositivo de controlo centralizado constituído por armário de programação

- Propriedade do ficheiro: CYPE INGENIEROS, S.A.
- Formato: FIEBDC-3/2002
- Moeda: EUR
- Custos indirectos: 3.00 %
- IVA: 23.00 %

**IVH040** Ud Fornecimento e instalação em habitação unifamiliar de dispositivo de controlo centralizado constituído por armário de programação, modelo ARM0 "SIBER" composto por caixa de superfície estanque, de 300x200x150 mm, disjuntor, transformador e programador electrónico, para controlo de até 3 extractores estáticos mecânicos em habitação unifamiliar, com sistema automático de funcionamento simultâneo e anemómetro. Inclusive tubo protector dos cabos e cabos.
Fornecimento e instalação em habitação unifamiliar de dispositivo de controlo centralizado constituído por armário de programação, modelo ARM0 "SIBER" composto por caixa de superfície estanque, de 300x200x150 mm, disjuntor, transformador e programador electrónico, para controlo de até 3 extractores estáticos mecânicos em habitação unifamiliar, com sistema automático de funcionamento simultâneo e anemómetro. Inclusive tubo protector dos cabos e cabos.
Inclui: Implantação do percurso da canalização eléctrica. Colocação do dispositivo de controlo centralizado. Colocação e fixação de tubos. Colocação de cabos. Ligação.
Critério de medição de projecto: Número de unidades previstas, segundo documentação gráfica de Projecto.
Critério de medição de obra: Medir-se-á o número de unidades realmente executadas segundo especificações de Projecto.

| Código | Un | Descrição | Rendimento | Preço | Importância |
|---|---|---|---|---|---|
| mt20svi025c | Ud | Armário de programação, modelo ARM0 "SIBER" composto por caixa de superfície estanque, de 300x200x150 mm, disjuntor, transformador e programador electrónico, para controlo de até 3 extractores estáticos mecânicos em habitação unifamiliar. (material) | 1.000 | 747.00 | 747.00 |
| mt20svi027b | Ud | Sistema automático de funcionamento simultâneo, modelo SAF "SIBER". (material) | 1.000 | 211.30 | 211.30 |
| mt20svi028b | Ud | Anemómetro, modelo AN "SIBER". (material) | 1.000 | 752.92 | 752.92 |
| mt35aia090aa | m | Tubo rígido de PVC, roscável, dobrável a quente, de cor preto, de 16 mm de diâmetro nominal, para canalização fixa em superfície. Resistência à compressão 1250 N, resistência ao impacto 2 joules, temperatura de trabalho -5°C até 60°C, com grau de protecção IP547 segundo NP EN 60529, propriedades eléctricas: isolante, não propagador da chama. Segundo NP EN 61386-1, NP EN 61386-22 e EN 60423. Inclusive abraçadeiras, elementos de fixação e acessórios (curvas, manguitos, tês, cotovelos e curvas flexíveis). (material) | 6.000 | 0.85 | 5.10 |
| mt35cep010aa | m | Cabo unipolar H07V-U, sendo a sua tensão atribuída de 450/750 V, reacção ao fogo classe Eca segundo NP EN 50575, com condutor unifilar de cobre classe 1 de 1,5 mm² de secção, com isolamento de PVC. Segundo NP 2356-3. (material) | 18.000 | 0.08 | 1.44 |
| mo003 | h | Oficial de 1ª electricista. (mão de obra) | 0.551 | 17.77 | 9.79 |
| mo102 | h | Ajudante de electricista. (mão de obra) | 0.551 | 16.79 | 9.25 |
| % | % | Custos directos complementares | 2 % | 1736.80 | 34.74 |
|  |  | Custos directos |  |  | 1771.54 |
