# Conduta de ventilação

- Propriedade do ficheiro: CYPE INGENIEROS, S.A.
- Formato: FIEBDC-3/2002
- Moeda: EUR
- Custos indirectos: 3.00 %
- IVA: 23.00 %

**IVV030** m Conduta de ventilação, formada por tubo liso de PVC, modelo 0605 "SIBER", de 100 mm de diâmetro, cor branca, temperatura de trabalho até 80°C, colada através de cola, colocada em posição horizontal. Inclusive material auxiliar para montagem e fixação, acessórios e peças especiais.
Conduta de ventilação, formada por tubo liso de PVC, modelo 0605 "SIBER", de 100 mm de diâmetro, cor branca, temperatura de trabalho até 80°C, colada através de cola, colocada em posição horizontal. Inclusive material auxiliar para montagem e fixação, acessórios e peças especiais.
Inclui: Marcação do traçado da conduta e da localização dos elementos de fixação. Disposição de tubos e peças especiais. Fixação do material auxiliar para montagem e fixação à obra. Montagem, ligação e verificação do seu correcto funcionamento.
Critério de medição de projecto: Comprimento projectado, segundo documentação gráfica de Projecto, medido entre os eixos dos elementos ou dos pontos a ligar, sem descontar as peças especiais.
Critério de medição de obra: Medir-se-á o comprimento realmente executado segundo especificações de Projecto.
Critérios considerados na determinação do preço da unidade de obra: O preço não inclui as comportas de regulação, as comportas corta-fogo, as grelhas nem os difusores.

| Código | Un | Descrição | Rendimento | Preço | Importância |
|---|---|---|---|---|---|
| mt20cpi410e | Ud | Material auxiliar para montagem e fixação das condutas de PVC, "SIBER", de 100 mm de diâmetro. (material) | 1.000 | 0.23 | 0.23 |
| mt20cpi010ee | m | Tubo liso de PVC, modelo 0605 "SIBER", de 100 mm de diâmetro, cor branca, temperatura de trabalho até 80°C, com o preço incrementado em 20% relativamente a acessórios e peças especiais. (material) | 1.000 | 5.59 | 5.59 |
| mt11var009 | l | Líquido de limpeza para colagem com adesivo de tubos e acessórios de PVC. (material) | 0.037 | 12.22 | 0.45 |
| mt11var010 | l | Cola para tubos e acessórios de PVC. (material) | 0.018 | 18.62 | 0.34 |
| mo011 | h | Oficial de 1ª montador. (mão de obra) | 0.098 | 17.77 | 1.74 |
| mo080 | h | Ajudante de montador. (mão de obra) | 0.049 | 16.81 | 0.82 |
| % | % | Custos directos complementares | 2 % | 9.17 | 0.18 |
|  |  | Custos directos |  |  | 9.35 |
