# Fornecimento e instalação no interior da campana de ventilador de extracção de cozinha

- Propriedade do ficheiro: CYPE INGENIEROS, S.A.
- Formato: FIEBDC-3/2002
- Moeda: EUR
- Custos indirectos: 3.00 %
- IVA: 23.00 %

## I Instalações

### IV Ventilação

#### IVK Ventilação adicional específica em cozinha para habitações

**IVK010** Ud Fornecimento e instalação no interior da campana de ventilador de extracção de cozinha, de dimensões 218x127x304 mm, velocidade 2250 r.p.m., caudal de descarga livre 250 m³/h, com tramo de ligação de tubo de PVC, "SIBER" a conduta de extracção para evacuação de fumos. Inclusive elementos de fixação.
Fornecimento e instalação no interior da campana de ventilador de extracção de cozinha, de dimensões 218x127x304 mm, velocidade 2250 r.p.m., caudal de descarga livre 250 m³/h, com tramo de ligação de tubo de PVC, "SIBER" a conduta de extracção para evacuação de fumos. Inclusive elementos de fixação.
Inclui: Marcação através de molde. Colocação e fixação. Ligação e verificação do seu correcto funcionamento.
Critério de medição de projecto: Número de unidades previstas, segundo documentação gráfica de Projecto.
Critério de medição de obra: Medir-se-á o número de unidades realmente executadas segundo especificações de Projecto.

| Código | Un | Descrição | Rendimento | Preço | Importância |
|---|---|---|---|---|---|
| mt32exs010a | Ud | Ventilador de extracção de cozinha, de dimensões 218x127x304 mm, velocidade 2250 r.p.m., caudal de descarga livre 250 m³/h, com elementos de fixação. (material) | 1.000 | 68.99 | 68.99 |
| mt20cpi010fe | m | Tubo liso de PVC, modelo 0805 "SIBER", de 120 mm de diâmetro, cor branca, temperatura de trabalho até 80°C, com o preço incrementado em 20% relativamente a acessórios e peças especiais. (material) | 3.000 | 11.40 | 34.20 |
| mo003 | h | Oficial de 1ª electricista. (mão de obra) | 0.216 | 17.77 | 3.84 |
| mo102 | h | Ajudante de electricista. (mão de obra) | 0.216 | 16.79 | 3.63 |
| % | % | Custos directos complementares | 2 % | 110.66 | 2.21 |
|  |  | Custos directos |  |  | 112.87 |
