# Fornecimento e instalação no extremo exterior da conduta de extracção (boca de expulsão) de caixa de extracção composta por ventilador centrífugo

- Propriedade do ficheiro: CYPE INGENIEROS, S.A.
- Formato: FIEBDC-3/2002
- Moeda: EUR
- Custos indirectos: 3.00 %
- IVA: 23.00 %

## I Instalações

### IV Ventilação

#### IVM Ventilação mecânica para habitações

**IVM032** Ud Fornecimento e instalação no extremo exterior da conduta de extracção (boca de expulsão) de caixa de extracção composta por ventilador centrífugo, motor com grau de protecção IP44 isolamento classe F para alimentação monofásica a 230 V e 50 Hz de frequência, carcaça exterior de aço galvanizado a quente, modelo AV M402 "SIBER", de potência nominal 85 W, caudal máximo 350 m³/h, nível de pressão sonora 44 dBA, com boca de entrada lateral para ligação a conduta de extracção de 160 mm de diâmetro e boca de saída superior de 160 mm de diâmetro, para transportar ar a 400°C durante meia hora, segundo EN 12101-3. Inclusive acessórios e elementos de fixação.
Fornecimento e instalação no extremo exterior da conduta de extracção (boca de expulsão) de caixa de extracção composta por ventilador centrífugo, motor com grau de protecção IP44 isolamento classe F para alimentação monofásica a 230 V e 50 Hz de frequência, carcaça exterior de aço galvanizado a quente, modelo AV M402 "SIBER", de potência nominal 85 W, caudal máximo 350 m³/h, nível de pressão sonora 44 dBA, com boca de entrada lateral para ligação a conduta de extracção de 160 mm de diâmetro e boca de saída superior de 160 mm de diâmetro, para transportar ar a 400°C durante meia hora, segundo EN 12101-3. Inclusive acessórios e elementos de fixação.
Inclui: Marcação. Colocação e fixação. Ligação e verificação do seu correcto funcionamento.
Critério de medição de projecto: Número de unidades previstas, segundo documentação gráfica de Projecto.
Critério de medição de obra: Medir-se-á o número de unidades realmente executadas segundo especificações de Projecto.

| Código | Un | Descrição | Rendimento | Preço | Importância |
|---|---|---|---|---|---|
| mt20svi350f | Ud | Caixa de extracção composta por ventilador centrífugo, motor com grau de protecção IP44 isolamento classe F para alimentação monofásica a 230 V e 50 Hz de frequência, carcaça exterior de aço galvanizado a quente, modelo AV M402 "SIBER", de potência nominal 85 W, caudal máximo 350 m³/h, nível de pressão sonora 44 dBA, com boca de entrada lateral para ligação a conduta de extracção de 160 mm de diâmetro e boca de saída superior de 160 mm de diâmetro, para transportar ar a 400°C durante meia hora, segundo EN 12101-3. (material) | 1.000 | 474.00 | 474.00 |
| mt20svs910a | Ud | Acessórios e elementos de fixação de caixa de extracção. (material) | 1.000 | 32.73 | 32.73 |
| mo011 | h | Oficial de 1ª montador. (mão de obra) | 0.108 | 17.77 | 1.92 |
| mo080 | h | Ajudante de montador. (mão de obra) | 0.108 | 16.81 | 1.82 |
| % | % | Custos directos complementares | 2 % | 510.47 | 10.21 |
|  |  | Custos directos |  |  | 520.68 |
