# Conduta circular de chapa de aço galvanizado de parede simples helicoidal, sistema Safe, modelo T 80/3 AGR "SIBER", para união com parafusos ou rebites, de 80 mm de diâmetro e 0,5 mm de espessura

- Propriedade do ficheiro: CYPE INGENIEROS, S.A.
- Formato: FIEBDC-3/2002
- Moeda: EUR
- Custos indirectos: 3.00 %
- IVA: 23.00 %

**IVG025** m Conduta circular de chapa de aço galvanizado de parede simples helicoidal, sistema Safe, modelo T 80/3 AGR "SIBER", para união com parafusos ou rebites, de 80 mm de diâmetro e 0,5 mm de espessura.
Conduta circular de chapa de aço galvanizado de parede simples helicoidal, sistema Safe, modelo T 80/3 AGR "SIBER", para união com parafusos ou rebites, de 80 mm de diâmetro e 0,5 mm de espessura, fornecida em tramos de 3 m, para instalações de ventilação e climatização. Incluindo p/p de corte de materiais, uniões, reforços, embocaduras, tampas de registo, elementos de fixação, ligações entre a rede de condutas e ventiladores ou caixas de ventilação e acessórios, sem incluir peças especiais, comportas de regulação ou corta-fogo, nem grelhas e difusores. Totalmente montada, ligada e testada.
Inclui: Marcação do traçado das condutas. Marcação e posterior ancoragem dos suportes das condutas. Montagem e fixação de condutas. Ligações entre a rede de condutas e os ventiladores ou caixas de ventilação. Realização de ensaios.
Critério de medição de projecto: Comprimento projectado, segundo documentação gráfica de Projecto, medido entre os eixos dos elementos ou dos pontos a ligar, descontando as peças especiais.
Critério de medição de obra: Medir-se-á o comprimento realmente executado segundo especificações de Projecto.

| Código | Un | Descrição | Rendimento | Preço | Importância |
|---|---|---|---|---|---|
| mt42cos200daa | m | Conduta circular de chapa de aço galvanizado de parede simples helicoidal, sistema Safe, modelo T 80/3 AGR "SIBER", para união com parafusos ou rebites, de 80 mm de diâmetro e 0,5 mm de espessura, estanquidade ao ar classe D, segundo NP EN 12237, fornecida em tramos de 3 m, para instalações de ventilação e climatização. (material) | 1.050 | 11.10 | 11.66 |
| mt42con500a | Ud | Flange de 80 mm de diâmetro e suporte de tecto com varão para fixação de condutas circulares de ar em instalações de ventilação e climatização. (material) | 0.040 | 3.60 | 0.14 |
| mo013 | h | Oficial de 1ª montador de condutas de chapa metálica. (mão de obra) | 0.038 | 17.77 | 0.68 |
| mo084 | h | Ajudante de montador de condutas de chapa metálica. (mão de obra) | 0.038 | 16.81 | 0.64 |
| % | % | Custos directos complementares | 2 % | 13.12 | 0.26 |
|  |  | Custos directos |  |  | 13.38 |
