# Fornecimento e colocação no interior da conduta de regulador de caudal de ar constante

- Propriedade do ficheiro: CYPE INGENIEROS, S.A.
- Formato: FIEBDC-3/2002
- Moeda: EUR
- Custos indirectos: 3.00 %
- IVA: 23.00 %

**IVM022** Ud Fornecimento e colocação no interior da conduta de regulador de caudal de ar constante, modelo MRR 100015 "SIBER", para 15 m³/h de caudal e intervalo de pressão estática de 50 a 200 Pa, formado por corpo de material termoplástico de 96 mm de diâmetro, junta de estanquidade e regulador.
Fornecimento e colocação no interior da conduta de regulador de caudal de ar constante, modelo MRR 100015 "SIBER", para 15 m³/h de caudal e intervalo de pressão estática de 50 a 200 Pa, formado por corpo de material termoplástico de 96 mm de diâmetro, junta de estanquidade e regulador.
Inclui: Marcação. Colocação do regulador no interior da conduta.
Critério de medição de projecto: Número de unidades previstas, segundo documentação gráfica de Projecto.
Critério de medição de obra: Medir-se-á o número de unidades realmente executadas segundo especificações de Projecto.

| Código | Un | Descrição | Rendimento | Preço | Importância |
|---|---|---|---|---|---|
| mt20svi251zab1 | Ud | Regulador de caudal de ar constante, modelo MRR 100015 "SIBER", para 15 m³/h de caudal e intervalo de pressão estática de 50 a 200 Pa, formado por corpo de material termoplástico de 96 mm de diâmetro, junta de estanquidade e regulador. (material) | 1.000 | 18.50 | 18.50 |
| mo011 | h | Oficial de 1ª montador. (mão de obra) | 0.162 | 17.77 | 2.88 |
| mo080 | h | Ajudante de montador. (mão de obra) | 0.162 | 16.81 | 2.72 |
| % | % | Custos directos complementares | 2 % | 24.10 | 0.48 |
|  |  | Custos directos |  |  | 24.58 |
