# Fornecimento e instalação em teto falso de recuperador de calor estático

- Propriedade do ficheiro: CYPE INGENIEROS, S.A.
- Formato: FIEBDC-3/2002
- Moeda: EUR
- Custos indirectos: 3.00 %
- IVA: 23.00 %

**IVM025** Ud Fornecimento e instalação em teto falso de recuperador de calor estático, de baixo perfil, montagem horizontal, modelo DF Aera L-PS "SIBER", caudal máximo 300 m³/h, recuperação de calor de até 90%, de 760x620x240 mm, com caixa de polipropileno expandido, bloco permutador de calor de poliestireno, 4 embocaduras de 125 mm de diâmetro, dois filtros G4 de cassete com eficiência de 85%, situados nos fluxos de ar novo e de ar extraído, e terminal para evacuação de condensados. Inclusive elementos de fixação.
Fornecimento e instalação em teto falso de recuperador de calor estático, de baixo perfil, montagem horizontal, modelo DF Aera L-PS "SIBER", caudal máximo 300 m³/h, recuperação de calor de até 90%, de 760x620x240 mm, com caixa de polipropileno expandido, bloco permutador de calor de poliestireno, 4 embocaduras de 125 mm de diâmetro, dois filtros G4 de cassete com eficiência de 85%, situados nos fluxos de ar novo e de ar extraído, e terminal para evacuação de condensados. Inclusive elementos de fixação.
Inclui: Marcação. Colocação e fixação do recuperador de calor. Ligação à rede de drenagem. Ligação das condutas. Verificação do seu correcto funcionamento.
Critério de medição de projecto: Número de unidades previstas, segundo documentação gráfica de Projecto.
Critério de medição de obra: Medir-se-á o número de unidades realmente executadas segundo especificações de Projecto.

| Código | Un | Descrição | Rendimento | Preço | Importância |
|---|---|---|---|---|---|
| mt20svi600d | Ud | Recuperador de calor estático, de baixo perfil, montagem horizontal, modelo DF Aera L-PS "SIBER", caudal máximo 300 m³/h, recuperação de calor de até 90%, de 760x620x240 mm, com caixa de polipropileno expandido, bloco permutador de calor de poliestireno, 4 embocaduras de 125 mm de diâmetro, dois filtros G4 de cassete com eficiência de 85%, situados nos fluxos de ar novo e de ar extraído, e terminal para evacuação de condensados, para instalação em teto falso, com elementos de fixação. (material) | 1.000 | 1020.41 | 1020.41 |
| mo011 | h | Oficial de 1ª montador. (mão de obra) | 0.269 | 17.77 | 4.78 |
| mo080 | h | Ajudante de montador. (mão de obra) | 0.269 | 16.81 | 4.52 |
| % | % | Custos directos complementares | 2 % | 1029.71 | 20.59 |
|  |  | Custos directos |  |  | 1050.30 |
