# Fornecimento e instalação em teto falso de central de ventilação de fluxo duplo com recuperador de calor

- Propriedade do ficheiro: CYPE INGENIEROS, S.A.
- Formato: FIEBDC-3/2002
- Moeda: EUR
- Custos indirectos: 3.00 %
- IVA: 23.00 %

**IVM026** Ud Fornecimento e instalação em teto falso de central de ventilação de fluxo duplo com recuperador de calor, modelo DF Sky 2 "SIBER", caudal máximo de 200 m³/h a 200 Pa, de 1000x660x198 mm, ventiladores controlados electronicamente para caudal constante, consumo dos ventiladores 77 W e nível de pressão sonora 46 dBA para um caudal de 225 m³/h, recuperação de calor de até 95% com permutador a contra-corrente e fluxos cruzados, de material plástico, bypass automático para free-cooling, filtros tipo G4, sistema de protecção anti-gelo, controlo com comando à distância multifunções com conector RJ-12 e comunicação eBus, com regulação electrónica de 4 velocidades e indicador de sujidade de filtros. Inclusive elementos de fixação.
Fornecimento e instalação em teto falso de central de ventilação de fluxo duplo com recuperador de calor, modelo DF Sky 2 "SIBER", caudal máximo de 200 m³/h a 200 Pa, de 1000x660x198 mm, ventiladores controlados electronicamente para caudal constante, consumo dos ventiladores 77 W e nível de pressão sonora 46 dBA para um caudal de 225 m³/h, recuperação de calor de até 95% com permutador a contra-corrente e fluxos cruzados, de material plástico, bypass automático para free-cooling, filtros tipo G4, sistema de protecção anti-gelo, controlo com comando à distância multifunções com conector RJ-12 e comunicação eBus, com regulação electrónica de 4 velocidades e indicador de sujidade de filtros. Inclusive elementos de fixação.
Inclui: Marcação. Colocação e fixação do recuperador de calor. Ligação à rede de drenagem. Ligação à rede eléctrica. Ligação das condutas. Verificação do seu correcto funcionamento.
Critério de medição de projecto: Número de unidades previstas, segundo documentação gráfica de Projecto.
Critério de medição de obra: Medir-se-á o número de unidades realmente executadas segundo especificações de Projecto.

| Código | Un | Descrição | Rendimento | Preço | Importância |
|---|---|---|---|---|---|
| mt20svi700e | Ud | Central de ventilação de fluxo duplo com recuperador de calor, modelo DF Sky 2 "SIBER", caudal máximo de 200 m³/h a 200 Pa, de 1000x660x198 mm, ventiladores controlados electronicamente para caudal constante, consumo dos ventiladores 77 W e nível de pressão sonora 46 dBA para um caudal de 225 m³/h, recuperação de calor de até 95% com permutador a contra-corrente e fluxos cruzados, de material plástico, bypass automático para free-cooling, filtros tipo G4, sistema de protecção anti-gelo, controlo com comando à distância multifunções com conector RJ-12 e comunicação eBus, com regulação electrónica de 4 velocidades e indicador de sujidade de filtros, para instalação em teto falso, com elementos de fixação. (material) | 1.000 | 2175.00 | 2175.00 |
| mo011 | h | Oficial de 1ª montador. (mão de obra) | 0.216 | 17.77 | 3.84 |
| mo080 | h | Ajudante de montador. (mão de obra) | 0.216 | 16.81 | 3.63 |
| % | % | Custos directos complementares | 2 % | 2182.47 | 43.65 |
|  |  | Custos directos |  |  | 2226.12 |
