# Boca de ventilação de aço inoxidável "SIBER", para conduta de 125 mm de diâmetro, com embelezador com viseira contra a chuva e rede de protecção contra a entrada de folhas e pássaros

- Propriedade do ficheiro: CYPE INGENIEROS, S.A.
- Formato: FIEBDC-3/2002
- Moeda: EUR
- Custos indirectos: 3.00 %
- IVA: 23.00 %

**IVM028** Ud Boca de ventilação de aço inoxidável "SIBER", para conduta de 125 mm de diâmetro, com embelezador com viseira contra a chuva e rede de protecção contra a entrada de folhas e pássaros.
Boca de ventilação de aço inoxidável "SIBER", para conduta de 125 mm de diâmetro, com embelezador com viseira contra a chuva e rede de protecção contra a entrada de folhas e pássaros.
Inclui: Marcação. Colocação.
Critério de medição de projecto: Número de unidades previstas, segundo documentação gráfica de Projecto.
Critério de medição de obra: Medir-se-á o número de unidades realmente executadas segundo especificações de Projecto.

| Código | Un | Descrição | Rendimento | Preço | Importância |
|---|---|---|---|---|---|
| mt20svi510d | Ud | Boca de ventilação de aço inoxidável "SIBER", para conduta de 125 mm de diâmetro, com embelezador com viseira contra a chuva e rede de protecção contra a entrada de folhas e pássaros. (material) | 1.000 | 33.21 | 33.21 |
| mo005 | h | Oficial de 1ª instalador de ar condicionado. (mão de obra) | 0.162 | 17.77 | 2.88 |
| mo104 | h | Ajudante de instalador de ar condicionado. (mão de obra) | 0.162 | 16.79 | 2.72 |
| % | % | Custos directos complementares | 2 % | 38.81 | 0.78 |
|  |  | Custos directos |  |  | 39.59 |
