# Conduta de ventilação

- Propriedade do ficheiro: CYPE INGENIEROS, S.A.
- Formato: FIEBDC-3/2002
- Moeda: EUR
- Custos indirectos: 3.00 %
- IVA: 23.00 %

**IVV050** m Conduta de ventilação, formada por tubo de polietileno expandido de 16 mm de espessura, Air Isolante "SIBER", cor cinzento, de 30 kg/m³ de densidade, temperatura de trabalho entre -30°C e 60°C, fornecido em tramos de 2 m. Inclusive material auxiliar para montagem e fixação, acessórios e peças especiais.
Conduta de ventilação, formada por tubo de polietileno expandido de 16 mm de espessura, Air Isolante "SIBER", cor cinzento, de 30 kg/m³ de densidade, temperatura de trabalho entre -30°C e 60°C, fornecido em tramos de 2 m. Inclusive material auxiliar para montagem e fixação, acessórios e peças especiais.
Inclui: Marcação do traçado da conduta e da localização dos elementos de fixação. Colocação de tubos, acessórios e peças especiais. Fixação do material auxiliar para montagem e fixação à obra. Montagem, ligação e verificação do seu correcto funcionamento.
Critério de medição de projecto: Comprimento medido segundo documentação gráfica de Projecto.
Critério de medição de obra: Medir-se-á o comprimento realmente executado segundo especificações de Projecto.

| Código | Un | Descrição | Rendimento | Preço | Importância |
|---|---|---|---|---|---|
| mt20cei410d | Ud | Material auxiliar para montagem e fixação das condutas de polietileno expandido de 16 mm de espessura, Air Isolante "SIBER", de 125 mm de diâmetro interior. (material) | 1.000 | 1.08 | 1.08 |
| mt20cei010hc | m | Tubo de polietileno expandido de 16 mm de espessura, Air Isolante "SIBER", cor cinzento, de 30 kg/m³ de densidade, temperatura de trabalho entre -30°C e 60°C, fornecido em tramos de 2 m, com o preço incrementado em 10% relativamente a acessórios e peças especiais. (material) | 1.000 | 23.73 | 23.73 |
| mo011 | h | Oficial de 1ª montador. (mão de obra) | 0.211 | 17.77 | 3.75 |
| mo080 | h | Ajudante de montador. (mão de obra) | 0.106 | 16.81 | 1.78 |
| % | % | Custos directos complementares | 2 % | 30.34 | 0.61 |
|  |  | Custos directos |  |  | 30.95 |
